# Anclaje mecánico de expansión

- Propiedad del archivo: CYPE INGENIEROS, S.A.
- Formato: FIEBDC-3/2002
- Divisa: EUR
- Costes indirectos: 3.00 %
- IVA: 21.00 %

**EHW021** Ud Anclaje mecánico de expansión, hembra, de acero inoxidable A4, HE-HO M6x25 "INDEX", insertado en perforación de 8 mm de diámetro y 27 mm de profundidad, realizada mediante taladro con martillo percutor y broca, sobre elemento no fisurado, de hormigón de 20 N/mm² de resistencia característica mínima y 50 N/mm² de resistencia característica máxima.
Anclaje mecánico de expansión, hembra, de acero inoxidable A4, HE-HO M6x25 "INDEX", insertado en perforación de 8 mm de diámetro y 27 mm de profundidad, realizada mediante taladro con martillo percutor y broca, sobre elemento no fisurado, de hormigón de 20 N/mm² de resistencia característica mínima y 50 N/mm² de resistencia característica máxima.
Incluye: Replanteo de la posición del anclaje. Ejecución de la perforación. Limpieza del polvo resultante. Introducción del anclaje. Golpeo en la base del cono interior con el útil de colocación. Limpieza de los restos sobrantes.
Criterio de medición de proyecto: Número de unidades previstas, según documentación gráfica de Proyecto.
Criterio de medición de obra: Se medirá el número de unidades realmente ejecutadas según especificaciones de Proyecto.
Criterio de valoración económica: El precio no incluye el elemento de fijación.

| Código | Ud | Descripción | Rendimiento | Precio | Importe |
|---|---|---|---|---|---|
| mt26ind155aa | Ud | Anclaje mecánico de expansión, hembra, de acero inoxidable A4, HE-HO M6x25 "INDEX", de 8 mm de diámetro y 25 mm de longitud, compuesto por casquillo de expansión con cono interior, para fijación sobre elementos de hormigón, no fisurados. (material) | 1.000 | 1.10 | 1.10 |
| mo020 | h | Oficial 1ª construcción. (mano de obra) | 0.049 | 18.89 | 0.93 |
| mo112 | h | Peón especializado construcción. (mano de obra) | 0.049 | 17.97 | 0.88 |
| % | % | Costes directos complementarios | 2 % | 2.91 | 0.06 |
|  |  | Costes directos |  |  | 2.97 |
