# Anclaje mecánico de expansión, hembra, sobre elemento de hormigón

- Propiedad del archivo: CYPE Ingenieros S.A.
- Formato: FIEBDC-3/2016
- Programa: Generador de precios de la construcción. CYPE Ingenieros, S.A.
- Fecha: 22/03/2024
- Divisa: EUR
- Costes indirectos: 3 %
- IVA: 21 %

## E Estructuras

### EH Hormigón armado

#### EHW Anclajes estructurales

**EHW021** Ud Anclaje mecánico de expansión, hembra, sobre elemento de hormigón.
Anclaje mecánico de expansión, hembra, de acero galvanizado, HE-HO M12x50 "INDEX", insertado en perforación de 15 mm de diámetro y 54 mm de profundidad, realizada mediante taladro con martillo percutor y broca, sobre elemento no fisurado, de hormigón de 20 N/mm² de resistencia característica mínima y 50 N/mm² de resistencia característica máxima.
Criterio de valoración económica: El precio no incluye el elemento de fijación.
Incluye: Replanteo de la posición del anclaje. Ejecución de la perforación. Limpieza del polvo resultante. Introducción del anclaje. Golpeo en la base del cono interior con el útil de colocación. Limpieza de los restos sobrantes.
Criterio de medición de proyecto: Número de unidades previstas, según documentación gráfica de Proyecto.
Criterio de medición de obra: Se medirá el número de unidades realmente ejecutadas según especificaciones de Proyecto.

| Código | Ud | Descripción | Rendimiento | Precio | Importe |
|---|---|---|---|---|---|
| mt26ind150dd | Ud | Anclaje mecánico de expansión, hembra, de acero galvanizado, HE-HO M12x50 "INDEX", de 15 mm de diámetro y 50 mm de longitud, compuesto por casquillo de expansión con cono interior, para fijación sobre elementos de hormigón, no fisurados. (material) | 1 | 0.81 | 0.810 |
| mo020 | h | Oficial 1ª construcción. (mano de obra) | 0.065 | 22.13 | 1.438 |
| mo112 | h | Peón especializado construcción. (mano de obra) | 0.065 | 21.12 | 1.373 |
| % | % | Costes directos complementarios | 2 % | 3.621 | 0.072 |
|  |  | Costes directos |  |  | 3.693 |

Residuos:
- colocación: mt26ind150dd; factor de residuo 0.0187971

## Recursos

**mt26ind150dd** Ud Anclaje mecánico de expansión
Datos técnicos: Coste energético 4.154 MJ; Emisión de CO2 0.297 kg; Código LER 17 04 05; Masa del elemento 0.069 kg; Volumen 0.000033 m3
Residuos:
- embalaje: re170203 Plástico. (componente de residuo); rendimiento 0.025 kg; Código LER 17 02 03; Masa del elemento 1 kg; Volumen 0.001667 m3
