# Elemento de fijación

- Propiedad del archivo: CYPE Ingenieros S.A.
- Formato: FIEBDC-3/2016
- Programa: Generador de precios de la construcción. CYPE Ingenieros, S.A.
- Fecha: 22/10/2024
- Divisa: EUR
- Costes indirectos: 3 %
- IVA: 21 %

## E Estructuras

### EH Hormigón armado

#### EHW Anclajes estructurales

**EHW024** Ud Elemento de fijación.
Elemento de fijación compuesto por varilla roscada de acero galvanizado calidad 5.8, según UNE-EN ISO 898-1, con marca de colocación, EQ-AC M8/110 "INDEX", de 8 mm de diámetro y 110 mm de longitud, tuerca y arandela.
Incluye: Inserción del elemento de fijación. Aplicación del par de apriete con llave dinamométrica.
Criterio de medición de proyecto: Número de unidades previstas, según documentación gráfica de Proyecto.
Criterio de medición de obra: Se medirá el número de unidades realmente ejecutadas según especificaciones de Proyecto.

| Código | Ud | Descripción | Rendimiento | Precio | Importe |
|---|---|---|---|---|---|
| mt26ind250aa | Ud | Elemento de fijación compuesto por varilla roscada de acero galvanizado calidad 5.8, según UNE-EN ISO 898-1, con marca de colocación, EQ-AC M8/110 "INDEX", de 8 mm de diámetro y 110 mm de longitud, tuerca y arandela. (material) | 1 | 0.97 | 0.970 |
| mo020 | h | Oficial 1ª construcción. (mano de obra) | 0.014 | 22.13 | 0.310 |
| mo112 | h | Peón especializado construcción. (mano de obra) | 0.014 | 21.12 | 0.296 |
| % | % | Costes directos complementarios | 2 % | 1.576 | 0.032 |
|  |  | Costes directos |  |  | 1.608 |

Residuos:
- colocación: mt26ind250aa; factor de residuo 0.0187907

## Recursos

**mt26ind250aa** Ud Elemento de fijación compuesto por varilla roscada de acero galvanizado calidad 5.8
Datos técnicos: Coste energético 3.501 MJ; Emisión de CO2 0.230 kg; Código LER 17 04 05; Masa del elemento 0.043 kg; Volumen 0.00002 m3
Residuos:
- embalaje: re170203 Plástico. (componente de residuo); rendimiento 0.025 kg; Código LER 17 02 03; Masa del elemento 1 kg; Volumen 0.001667 m3
