# Anclaje químico estructural sobre hormigón, mediante mortero fluido con resina

- Propiedad del archivo: CYPE INGENIEROS, S.A.
- Formato: FIEBDC-3/2002
- Divisa: EUR
- Costes indirectos: 3.00 %
- IVA: 21.00 %

## E Estructuras

### EH Hormigón armado

#### EHW Anclajes estructurales

**EHW012** Ud Anclaje químico estructural sobre hormigón, mediante mortero fluido con resina.
Anclaje químico estructural realizado sobre hormigón de resistencia característica mínima 20 N/mm², mediante perforación de 10 mm de diámetro y 80 mm de profundidad, relleno del orificio con mortero fluido de fraguado rápido, de dos componentes a base de resina epoxi, y posterior inserción de elemento de fijación compuesto por varilla roscada de acero galvanizado calidad 5.8, según UNE-EN ISO 898-1, con marca de colocación, EQ-AC M8/110 "INDEX", de 8 mm de diámetro y 110 mm de longitud, tuerca y arandela.
Incluye: Replanteo de la posición del anclaje. Ejecución de la perforación. Limpieza del polvo resultante. Preparación de la mezcla. Vertido del mortero. Inserción del elemento de fijación. Aplicación del par de apriete con llave dinamométrica. Limpieza de los restos sobrantes.
Criterio de medición de proyecto: Número de unidades previstas, según documentación gráfica de Proyecto.
Criterio de medición de obra: Se medirá el número de unidades realmente ejecutadas según especificaciones de Proyecto.

| Código | Ud | Descripción | Rendimiento | Precio | Importe |
|---|---|---|---|---|---|
| mt09reh321a | kg | Mortero fluido de fraguado rápido, de dos componentes a base de resina epoxi, con endurecedor amínico, sin retracción, de elevada resistencia mecánica, impermeable al agua y con alta resistencia a los agentes químicos, para anclajes y rellenos, según UNE-EN 1504-6. (material) | 0.007 | 6.47 | 0.05 |
| mt26ind250aa | Ud | Elemento de fijación compuesto por varilla roscada de acero galvanizado calidad 5.8, según UNE-EN ISO 898-1, con marca de colocación, EQ-AC M8/110 "INDEX", de 8 mm de diámetro y 110 mm de longitud, tuerca y arandela. (material) | 1.000 | 0.97 | 0.97 |
| op00tal010 |  | Taladro. | 1.000 | 0.00 | 0.00 |
| mo020 | h | Oficial 1ª construcción. (mano de obra) | 0.105 | 22.13 | 2.32 |
| mo112 | h | Peón especializado construcción. (mano de obra) | 0.105 | 21.12 | 2.22 |
| % | % | Costes directos complementarios | 2 % | 5.56 | 0.11 |
|  |  | Costes directos |  |  | 5.67 |
