# Anclaje químico en hormigón

- Propiedad del archivo: CYPE INGENIEROS, S.A.
- Formato: FIEBDC-3/2002
- Divisa: EUR
- Costes indirectos: 3.00 %
- IVA: 21.00 %

## H Remates y ayudas

### HA Anclajes

#### HAH Sobre hormigón

**HAH020** Ud Anclaje químico en hormigón.
Anclaje químico "INDEX", formado por resina de viniléster de color gris, MO-V, aplicada mediante inyección, y posterior inserción de elemento de fijación de acero galvanizado calidad 5.8, EQ-AC M8/110, para fijación de elemento no estructural a soporte de hormigón endurecido.
Incluye: Replanteo de la posición del anclaje. Ejecución de la perforación. Limpieza del polvo resultante. Preparación del cartucho. Inyección de la resina. Aplicación del par de apriete con llave dinamométrica. Limpieza de los restos sobrantes.
Criterio de medición de proyecto: Número de unidades previstas, según documentación gráfica de Proyecto.
Criterio de medición de obra: Se medirá el número de unidades realmente ejecutadas según especificaciones de Proyecto.

| Código | Ud | Descripción | Rendimiento | Precio | Importe |
|---|---|---|---|---|---|
| mt26ind221a | Ud | Cartucho, de dos componentes, a base de resina de viniléster de color gris, MO-V "INDEX", de 300 ml, con cánula mezcladora. (material) | 0.014 | 19.43 | 0.27 |
| mt26ind250aa | Ud | Elemento de fijación compuesto por varilla roscada de acero galvanizado calidad 5.8, según UNE-EN ISO 898-1, con marca de colocación, EQ-AC M8/110 "INDEX", de 8 mm de diámetro y 110 mm de longitud, tuerca y arandela. (material) | 1.000 | 0.97 | 0.97 |
| op00tal010 |  | Taladro. | 1.000 | 0.00 | 0.00 |
| mo113 | h | Peón ordinario construcción. (mano de obra) | 0.094 | 20.78 | 1.95 |
| % | % | Costes directos complementarios | 2 % | 3.19 | 0.06 |
|  |  | Costes directos |  |  | 3.25 |
