# Anclaje químico estructural sobre hormigón, mediante cartucho de inyección de resina

- Propiedad del archivo: CYPE Ingenieros S.A.
- Formato: FIEBDC-3/2016
- Programa: Generador de precios de la construcción. CYPE Ingenieros, S.A.
- Fecha: 22/10/2024
- Divisa: EUR
- Costes indirectos: 3 %
- IVA: 21 %

## E Estructuras

### EH Hormigón armado

#### EHW Anclajes estructurales

**EHW010** Ud Anclaje químico estructural sobre hormigón, mediante cartucho de inyección de resina.
Anclaje químico estructural realizado sobre hormigón de 20 N/mm² de resistencia característica mínima, mediante perforación de 10 mm de diámetro y 80 mm de profundidad, relleno del orificio con inyección de resina epoxi de color rojo, libre de estireno, MOPUR3 "INDEX", y posterior inserción de elemento de fijación compuesto por varilla roscada de acero galvanizado calidad 5.8, según UNE-EN ISO 898-1, con marca de colocación, EQ-AC M8/110 "INDEX", de 8 mm de diámetro y 110 mm de longitud, tuerca y arandela.
Incluye: Replanteo de la posición del anclaje. Ejecución de la perforación. Limpieza del polvo resultante. Preparación del cartucho. Inyección de la resina. Inserción del elemento de fijación. Aplicación del par de apriete con llave dinamométrica. Limpieza de los restos sobrantes.
Criterio de medición de proyecto: Número de unidades previstas, según documentación gráfica de Proyecto.
Criterio de medición de obra: Se medirá el número de unidades realmente ejecutadas según especificaciones de Proyecto.

| Código | Ud | Descripción | Rendimiento | Precio | Importe |
|---|---|---|---|---|---|
| mt26ind200a | Ud | Cartucho, de dos componentes, a base de resina epoxi de color rojo, libre de estireno, MOPUR3 "INDEX", de 385 ml, con cánula mezcladora. (material) | 0.013 | 55.8 | 0.725 |
| mt26ind250aa | Ud | Elemento de fijación compuesto por varilla roscada de acero galvanizado calidad 5.8, según UNE-EN ISO 898-1, con marca de colocación, EQ-AC M8/110 "INDEX", de 8 mm de diámetro y 110 mm de longitud, tuerca y arandela. (material) | 1 | 0.97 | 0.970 |
| mo020 | h | Oficial 1ª construcción. (mano de obra) | 0.105 | 22.13 | 2.324 |
| mo112 | h | Peón especializado construcción. (mano de obra) | 0.105 | 21.12 | 2.218 |
| % | % | Costes directos complementarios | 2 % | 6.237 | 0.125 |
|  |  | Costes directos |  |  | 6.362 |

Residuos:
- colocación: mt26ind200a; factor de residuo 0.03
- colocación: mt26ind250aa; factor de residuo 0.0187907

## Recursos

**mt26ind200a** Ud Cartucho, de dos componentes
Datos técnicos: Coste energético 69.529 MJ; Emisión de CO2 2.864 kg; Código LER 17 09 04; Masa del elemento 0.58 kg; Volumen 0.000387 m3
Residuos:
- embalaje: re170203 Plástico. (componente de residuo); rendimiento 0.2 kg; Código LER 17 02 03; Masa del elemento 1 kg; Volumen 0.001667 m3

**mt26ind250aa** Ud Elemento de fijación compuesto por varilla roscada de acero galvanizado calidad 5.8
Datos técnicos: Coste energético 3.501 MJ; Emisión de CO2 0.230 kg; Código LER 17 04 05; Masa del elemento 0.043 kg; Volumen 0.00002 m3
Residuos:
- embalaje: re170203 Plástico; rendimiento 0.025 kg
