# Anclaje químico en hormigón

- Propiedad del archivo: CYPE Ingenieros S.A.
- Formato: FIEBDC-3/2016
- Programa: Generador de precios de la construcción. CYPE Ingenieros, S.A.
- Fecha: 22/10/2024
- Divisa: EUR
- Costes indirectos: 3 %
- IVA: 21 %

## H Remates y ayudas

### HA Anclajes

#### HAH Sobre hormigón

**HAH020** Ud Anclaje químico en hormigón.
Anclaje químico "INDEX", formado por resina de viniléster de color gris, MO-V, aplicada mediante inyección, y posterior inserción de elemento de fijación de acero galvanizado calidad 5.8, EQ-AC M8/110, para fijación de elemento no estructural a soporte de hormigón endurecido.
Incluye: Replanteo de la posición del anclaje. Ejecución de la perforación. Limpieza del polvo resultante. Preparación del cartucho. Inyección de la resina. Aplicación del par de apriete con llave dinamométrica. Limpieza de los restos sobrantes.
Criterio de medición de proyecto: Número de unidades previstas, según documentación gráfica de Proyecto.
Criterio de medición de obra: Se medirá el número de unidades realmente ejecutadas según especificaciones de Proyecto.

| Código | Ud | Descripción | Rendimiento | Precio | Importe |
|---|---|---|---|---|---|
| mt26ind221a | Ud | Cartucho, de dos componentes, a base de resina de viniléster de color gris, MO-V "INDEX", de 300 ml, con cánula mezcladora. (material) | 0.014 | 19.43 | 0.272 |
| mt26ind250aa | Ud | Elemento de fijación compuesto por varilla roscada de acero galvanizado calidad 5.8, según UNE-EN ISO 898-1, con marca de colocación, EQ-AC M8/110 "INDEX", de 8 mm de diámetro y 110 mm de longitud, tuerca y arandela. (material) | 1 | 0.97 | 0.970 |
| mo113 | h | Peón ordinario construcción. (mano de obra) | 0.094 | 20.78 | 1.953 |
| % | % | Costes directos complementarios | 2 % | 3.195 | 0.064 |
|  |  | Costes directos |  |  | 3.259 |

Residuos:
- colocación: mt26ind221a; factor de residuo 0.03
- colocación: mt26ind250aa; factor de residuo 0.0187907

## Recursos

**mt26ind221a** Ud Cartucho, de dos componentes
Datos técnicos: Coste energético 58.288 MJ; Emisión de CO2 2.438 kg; Código LER 17 09 04; Masa del elemento 0.45 kg; Volumen 0.0003 m3
Residuos:
- embalaje: re170203 Plástico. (componente de residuo); rendimiento 0.2 kg; Código LER 17 02 03; Masa del elemento 1 kg; Volumen 0.001667 m3

**mt26ind250aa** Ud Elemento de fijación compuesto por varilla roscada de acero galvanizado calidad 5.8
Datos técnicos: Coste energético 3.501 MJ; Emisión de CO2 0.230 kg; Código LER 17 04 05; Masa del elemento 0.043 kg; Volumen 0.00002 m3
Residuos:
- embalaje: re170203 Plástico; rendimiento 0.025 kg
